# Buswendeschleife Göriker Dorfstraße
Angebotsaufforderung (GAEB 90, DA83)
DV-Nummer: 21S009
Währung: EUR
Auftraggeber: Gemeinde Gumtow, Karpatenweg 2, 16886 Gumtow,

## Buswendeschleife Göriker Dorfstraße
Datum: 21.12.25

### Titel 00 Baustelleneinrichtung, Verkehrssicherung

**00.1 Baustelle einrichten Sämtl.LV-Abschn. Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.2 Baustelle räumen Sämtl. LV-Abschn.**
StL-Nr. 21910111201
Baustelle von allen Geräten, Anlagen, Einrichtungen und
dgl. räumen. Benutzte Flächen und Wege entsprechend dem
ursprünglichen Zustand herrichten. Soweit nicht für
bestimmte Leistungen für das Räumen der Baustelle gesonderte Positionen im Leistungsverzeichnis enthalten
sind, gilt die Pauschale
für alle Leistungen sämtlicher Abschnitte des Leistungsverzeichnisses.
Menge: 1,000 Psch

**00.3 Vorankündigung erstellen**
StL-Nr. 219101508
Vorankündigung gemäß Baustellenverordnung erstellen und
spätestens zwei Wochen vor Einrichten der Baustelle der
zuständigen Behörde übermitteln. Vorankündigung sichtbar und witterungsgeschützt auf der Baustelle aushängen. Bei erheblichen Änderungen während der Bauzeit
anpassen.
Menge: 1,000 Psch

**00.4 Vermessung/ Achsabsteckung**
Absteckung der zur Bauausführung benötigten Höhen und
Lagepunkte nach Koordinaten inklusive Grenzanzeige von
einem Vermesser durchführen lassen. Absteckungspunkte
sichern.
Für alle Bereiche der Baumaßnahme
Menge: 1,000 psch

**00.5 Bestandspläne für alle Bereiche des Leistungsverzeichnisses anfertigen und liefern**
Herstellung eines Bestandsplanes der Gesamtmaßnahme mit
koordinatenmäßig erfassten Lage- und Höhenpunkten:
- Vorhandene Schächte (Lage und Höhe des
Schachtzentrums)
- Schieber, Unterflur - und Oberflurhydranten und alle
sonstigen
oberirdischen Merkmale von Armaturen (OK Abdeckkappe )
- Bordfluchten
- Bordhöhen
Borde sind mit Höhen Ober- und Unterkante zu bestimmen.
- Höhen der Fahrbahnränder
- Sonstige Deckenhöhen
- Befestigungsarten der Fahrbahn und Nebenanlagen
- Verlauf der Rinnen/Gosse/Entwässerungseinrichtungen
- Straßenabläufe
- Nebenanlagen bis Gebäudekante
- Gebäude mit Hausnummer und Beschriftung öffentlicher
Gebäude
- Straßenanbindungen
- Baumstandorte/Bepflanzung inkl. Benennung Art und
Sorte/Pflanzflächen
- Schilder, Verkehrszeichen mit VZ-Nummer/Benennung
- Straßenbeleuchtungsmasten und zugehörige
Einrichtungen
wie Leitungen, Schutzrohre, Mastbeschriftungen, ZAS,
Dämmerungsschalter usw.
- weitere Ausstattungen im Baufeld
Für Kanäle/Leitungen gilt:
Bestandsunterlagen nach den Richtlinien des AG
entsprechend
DIN 2425 T.4 (Anhang B) herstellen.
Kanäle, Anschlussleitungen, Abläufe, Leerrohre,
Schächte mit
allen Zu- und Abläufen, Abzweigelage- und höhenmäßig
aufmessen bzw. einmessen.
Die Pläne müssen folgende Angaben enthalten:
Materialangabe des Baustoffes, Durchmesser,
Haltungslängen,
Gefällerichtung, HN-Höhen der Rohr- bzw. Schachtsohlen
und
der Schachtdeckel.
Entwässerungsanlagen vermessungstechnisch aufnehmen,
kartieren und alle geforderten Angaben eintragen.
Desweiteren sind in die Bestandspläne Änderungen
an baulichen Anlagen, die während der Bauausführung
erforderlich werden, aufzumessen und einzutragen.
Für die Straßenbeleuchtung gilt:
Aufgemessen müssen sein:
Baujahr, Lichtpunkthöhe, Kabeltyp, -länge und
Verlegetiefe,
Masttyp, Leuchtentyp, Leuchtmittel, Kabelschutzrohe,
Trennstellen im Kabelnetz, Mastaufführungen,
Schaltschränke,
Muffen und Dämmerungsschalter.
Die Beschaffung der geltenden Richtlinien des AG und
der
erforderlichen Vermessungs- und Katasterunterlagen
wird nicht
gesondert vergütet.
Planausarbeitung
Allgemeine Forderungen:
Die Pläne sind als Rahmenkarte auszuführen. Der zu
verwendende Maßstab ist 1:250. Als Koordinatensystem
ist
Lagebezug UTM 33 und Höhenbezug DHHN 2016 zu
verwenden.
Die analoge Ausfertigung ist als Papierplot (3-fach) zu
übergeben. Die digitale Ausfertigung ist im DXF- oder
DWGFormat
14 Tage vor Abnahme dem AG zu übergeben.
Die Bestandsunterlagen werden vom AG zu Lasten des AN
an
ein anderes Unternehmen vergeben, wenn der AN nicht in
dem
geforderten Umfang oder nicht in der gesetzten Frist
diese
Pläne liefert.
Menge: 1,000 psch

**00.6 Belastungsfahrzeug bereitstellen**
StL-Nr. 219101707
Belastungsfahrzeug als Gegengewicht (z.B. ausreichend
beladener Lkw) für Plattendruckversuch bei Kontrollprüfungen bereitstellen.
Menge: 10,000 h

**00.7 Lastplattendruckversuch nach DIN 18134 vornehmen lassen Nachweis einreichen**
Lastplattendruckversuch nach DIN 18134 zum Nachweis des
Verformungsmoduls ZTVE- StB bzw. ZTVT- StB.
Durchführung
der Prüfung durch eine anerkannte Prüfstelle. Übergabe
der
Protokolle an die BÜ, spätestens mit Einreichen der
Rechnung.
1 x Kanal
2 x Planum Fahrbahn
2 x FSS Fahrbahn
2 x FSS Gehweg
2 x STS Fahrbahn
2 x STS Gehweg
Menge: 11,000 St

*Hinweis*
Ohne vorliegende Beprobungsprotokolle sowie
 Entsorgungsnachweise ist die Abrechnung von Erdmengen
 nicht zulässig, da keine Prüffähigkeit der Rechnung
vorliegt.
 Die Beprobung und Lagerung der Mieten erfolgt gemäß
EBV in
 einer Größe von bis zu maximal 500m3 pro Miete.

**00.8 Boden gemäß ErsatzbaustoffV Anlage 1 Tab. 3 beproben**
Boden gemäß ErsatzbaustoffV von 2021 nach Anlage 1
Tabelle
 3 von einer staatlich anerkannten Untersuchungsstelle
 beproben lassen. Die Ergebnisse sind der BÜ in
schriftlicher
 Form inkl. Laborbericht zu übergeben. Hierzu zählen
das
 Probenahmeprotokoll, die Untersuchungsergebnisse mit
deren
 Bewertung sowie die Klassifizierung der Proben in
 Materialklassen.
Menge: 1,000 St

**00.9 Boden gemäß ErsatzbaustoffV nach Anlage 1 Tab. 4 beproben**
Boden gemäß ErsatzbaustoffV von 2021 nach Anlage 1
Tabelle
 4 von einer staatlich anerkannten Untersuchungsstelle
auf
 Schadstoffe beproben lassen. Die Ergebnisse sind der
BÜ in
 schriftlicher Form inkl. Laborbericht zu übergeben.
 Die Vergütung dieser Beprobung erfolgt nur nach
Verdacht auf
 Grund der vorhergehenden Probennahme und in
Abstimmung/
 nach Freigabe durch die Bauleitung.
Menge: 1,000 St

**00.10 Bauzaun aufstellen und entfernen Zaunhöhe 2,0 m Stahlgitter-FT**
StL-Nr. 21910120733
Bauzaun nach Unterlagen des AG einschl. der erforderlichen Tore und Pfosten standsicher aufstellen, während
der Bauzeit vorhalten und unterhalten sowie nach Beendigung der Bauzeit entfernen. 70 v.H. des Preises werden nach Aufstellen, der Rest nach Entfernen des Bauzaunes vergütet.
Zaunhöhe = 2,00 m.
Zaun aus Stahlgitter-Fertigteilen.
Menge: 80,000 m

**00.11 Anliegerinformation erstellen und verteilen**
Anliegerinformationen in Papierform erstellen und an
betroffene
Anwohner/Eigentümer je nach Baufortschritt und
Abstimmungsbedarf verteilen.
Gilt für alle Phasen und Abschnitte des
Leistungsverzeichnisses.
Menge: 1,000 psch

**00.12 Bauzaun umsetzen Zaunhöhe 2,0 m StahlgitterFT**
StL-Nr. 21910121233
Bauzaun innerhalb der Baustelle umsetzen. Nicht wiederverwertbare Teile ersetzen.
Zaunhöhe = 2,00 m.
Zaun aus Stahlgitter-Fertigteilen.
Menge: 100,000 m

**00.13 Probegefäß liefern 10-l-Blecheimer Mithilfe Kprüf.**
StL-Nr. 21910171211
Probegefäß zur Aufnahme von Baustoffproben, für Kontrollprüfungen und für Rückstellproben des AG liefern.
Probegefäß = sauberer 10-l-Blecheimer mit dicht schließendem Deckel.
Mithilfe bei der Probennahme im Baubereich nach Angaben
des AG.
Menge: 3,000 St

**00.14 Verkehrssich. läng. Dauer aufbauen Arbeitsstelle außer Kraft ges.**
StL-Nr. 22110510519100000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'in Anlehnung an B I/2 und B I/15'
Vorhandene Verkehrsschilder außer Kraft setzen wird gesondert vergütet.
Menge: 1,000 Psch

**00.15 Verkehrssich. läng. Dauer vorhalten wie Vorposition**
StL-Nr. 22110511010
Verkehrssicherung längerer Dauer vorhalten, warten, instand setzen und betreiben. Vorübergehende Verkehrssicherungsmaßnahmen durchführen. Die Kontrolle der Verkehrssicherung wird gesondert vergütet.
Verkehrssicherung wie in Vorposition beschrieben.
Menge: 90,000 d

**00.16 Verkehrssich. läng. Dauer abbauen**
StL-Nr. 2211051209990
Verkehrssicherung an Arbeitsstellen längerer Dauer abbauen. Vorübergehende Verkehrssicherungsmaßnahmen
durchführen. Vorübergehende Markierung entfernen,
transportable Lichtsignalanlage, bauliches Leitelement,
mobile Stauwarnanlage, LED-Anzeigetafel und transportable Schutzeinrichtung abbauen werden gesondert
vergütet.
Nach RSA, Regelplan 'in Anlehnung an B I/2 und B I/15'
Vorhandene Verkehrsschilder 'wieder in Kraft
setzen, wird nicht gesondert vergütet'
Länge des Arbeitsbereiches '70 m'
Menge: 1,000 Psch

**00.17 Kontrolle d. Verkehrss. an Arb.st. zweimal täglich schrift.Dokument**
StL-Nr. 22110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 90,000 d

**00.18 Baustelle sichern über Verkehrssicherung hinaus unmot. Verk., elektr. Bel., Abfallentsorgung**
Absicherung des Fußgänger- und Radverkehrs
einschließlich
der notwendigen Absperrungen und elektrischer
Beleuchtung,
Schaffung von begehbaren Behelfswegen inkl. gesicherte
Übergänge für Leitungsgräben und deren erforderliche
Absicherung, Reinigung und Instandhaltung. Die
Kosten für die provisorische Aufrechterhaltung der
Zugänge und
Zufahrten zu den Grundstücken sind einzurechnen. Die
Müllabfuhr, einschließlich der gelben Säcke, der
Anliegergrundstücke ist sicherzustellen. Die Vergütung
erfolgt
zu 60 v. H. nach Herstellung der Absicherung, der Rest
nach
Beendigung der Arbeiten. Einzurechnen sind sämtliche
Materiallieferungen und notwendigen Arbeiten. Die Form
der
Absicherung ist mit dem AG und den zuständigen Behörden
abzustimmen, ggf. ergeht hierüber eine
gebührenpflichtige
Anordnung. Die Kosten trägt der AN.
Menge: 1,000 psch

**00.19 Verkehrsrechtliche Anordnung einh. gebührenfrei**
StL-Nr. 22110592001
Verkehrsrechtliche Anordnung für Einrichtung und Be-
trieb der Verkehrssicherung sämtlicher Abschnitte des
Leistungsverzeichnisses nach Unterlagen des AG einholen
und zugehörige Unterlagen erstellen. Erforderliche
Ortsbesichtigungen zur Erstellung der Planunterlagen
durchführen.
Gebührenfrei.
Menge: 1,000 Psch

**00.20 Baustelle für Fußgänger und Radverkehr sichern**
Baustellensicherung über den Rahmen der
Verkehrssicherung
hinaus:
Absicherung des Fußgänger- und Radverkehrs
einschließlich
der notwendigen Absperrungen und elektrischer
Beleuchtung,
Schaffung von begehbaren Behelfswegen und deren
erforderlichen Absicherung, Reinigung und
Instandhaltung.
Die Kosten für die provisorische Aufrechterhaltung der
Zugänge
und Zufahrten zu den Grundstücken sind einzurechnen.
Die Müllabfuhr, einschließlich der gelben Säcke, der
Anliegergrundstücke ist sicherzustellen. Die Vergütung
erfolgt
zu 60 v.H nach Herstellung der Absicherung, der Rest
nach
Beendigung der Arbeiten.
Die Form der Absicherung ist mit dem AG und den
zuständigen
Behörden abzustimmen, ggf. ergeht hierüber eine
gebührenpflichtige Anordnung. Die Kosten trägt der AN.
Menge: 1,000 psch

**00.21 Lagerfläche für Bodenmieten bereitstellen**
Flächen für die Lagerung von Erdstoffen bis zur
erfolgten
 Beprobung und der Wiederverwendung und/oder Entsorgung
 bereitstellen.
Menge: 1,000 psch

**00.22 PE-Folie, robust als Unterlage für Bodenhalden**
PE-Folie, robust als Unterlage für Bodenabtrag
liefern und verlegen.
Nach Abtransport des Bodens entsorgen.
Entsorgung des Bodens wird gesondert vergütet.
Menge: 1,000 psch

**00.23 Temporäre Bushaltestelle einrichten, vorhalten und nach Beendigung der Maßnahme abbauen**
Temporäre Bushaltestelle einrichten, vorhalten und nach
Beendigung der Maßnahme abbauen.
Menge: 1,000 psch

**00.24 Fotodokumentation**
Von den verschiedenen Zuständen des Bauvorhabens, vor
Beginn, während der Durchführung und nach
Fertigstellung sind
Farbfotos zu fertigen und mit Stationsangaben und
Kurzbeschreibung in einer Mappe sowie digital auf CD
geordnet
dem AG zu übergeben. Die Arbeiten dürfen erst begonnen
werden, wenn der vorhandene Zustand der in Anspruch zu
nehmenden Flächen fotografiert ist. Es sind alle
offensichtlichen
Schäden an Fahrbahnen, Gehwegen, Zäunen, Gebäuden,
Bäumen usw. zu fotografieren, um mögliche
ungerechtfertigte
Ansprüche der Straßenbaulastträger und Eigentümer
abzuwehren. Die Aufnahmen sind im Beisein des örtlichen
Bauleiters zu fertigen.
Ggf. ist eine Beweissicherung durchzuführen.
Menge: 1,000 psch

### Titel 01 Abbruch

#### Bereich 01.01 Vor- und Erdarbeiten

**01.01.1 Sicherung der Strommasten und der Beleuchtung**
Während der Ausführung sind die Strommasten und die
Beleuchtung mit geeigneten Maßnahmen zu sichern.
Menge: 1,000 psch

**01.01.2 Schutz für Baumstamm herstellen StU ü. 50-100 cm Polst.flex.Drai. Brett 24 mm Höhe mind. 2,00m Schutz Verwert.AN**
StL-Nr. 221107004211101
Schutz für Baumstamm durch Mantel mit Polsterung herstellen und während der Bauzeit vor- und unterhalten.
Der Mantel darf den Baumstamm und die Wurzelanläufe
nicht berühren.
Stammumfang über 50 bis 100 cm.
Polsterung des Stammes mit flexiblen Kunststoff-
Drainrohren.
Mantel aus Brettern, 24 mm dick, lückenlos befestigen.
Mantelhöhe mindestens 2,00 m.
Schutz nach Beendigung der Bauarbeiten abbauen und nach
Wahl des AN verwerten.
Menge: 2,000 St

**01.01.3 Schutz für Baumstamm herstellen StU ü. 100-150 cm Polst.flex.Drai. Brett 24 mm Höhe mind. 2,00m Schutz Verwert.AN**
StL-Nr. 221107004311101
Schutz für Baumstamm durch Mantel mit Polsterung herstellen und während der Bauzeit vor- und unterhalten.
Der Mantel darf den Baumstamm und die Wurzelanläufe
nicht berühren.
Stammumfang über 100 bis 150 cm.
Polsterung des Stammes mit flexiblen Kunststoff-
Drainrohren.
Mantel aus Brettern, 24 mm dick, lückenlos befestigen.
Mantelhöhe mindestens 2,00 m.
Schutz nach Beendigung der Bauarbeiten abbauen und nach
Wahl des AN verwerten.
Menge: 3,000 St

**01.01.4 Oberboden abtragen Abtrag bis 10 cm Oberb.Verw. AN Abrechnung Abtrag**
StL-Nr. 224106120001101
Oberboden ggf. einschließlich Vegetationsdecke abtragen. Homogenbereiche nach Unterlagen des AG.
Dicke des Abtrages bis 10 cm.
Oberboden nach Wahl des AN verwerten.
Abrechnung nach Abtragsprofilen.
Menge: 4,000 m3

**01.01.5 Hindernisse entfernen**
Hindernisse im Boden als Findlinge entfernen.
Hindernisse über
0,1 m3 Rauminhalt je Hindernis. Hindernis im
Baustellenbereich
lösen und laden. Hindernisse sind im Abtragsprofil
eingelagert.
Rauminhalt über 0,10 bis 0,30 m3.
Freilegen.
Nachdem Hindernis entfernt wurde, verfüllen und
verdichten.
Boden durch AN liefern.
Abbruchgut der Verwertung nach Wahl des AN zuführen.
Menge: 2,000 St

**01.01.6 Boden bzw. Fels lösen und verwerten profilg. lösen Planum gesondert Abrechnung Abtrag Verwertung nachw.**
Boden bzw. Fels aus Abtragsbereichen profilgerecht
lösen, laden und zum Zwischenlager transportieren.
Beschreibung der Homogenbereiche nach Unterlagen des
AG.
Die Herstellung von Mulden und Gräben wird gesondert
vergütet. Abgerechnet wird nach Abtragsprofilen.
Boden bzw. Fels fördern und außerhalb der Baustelle auf
Zwischenlager des AN in Mieten getrennt nach
Homogenbereichen einbauen und verdichten.
Das Herstellen des Planums wird gesondert vergütet.
Menge: 420,000 m3

**01.01.7 Gel. Boden bzw. Fels des AG aufn. Bod.i.lag.Verw AN Verwertung nachw. Abrechnung Abtrag**
StL-Nr. 22410623000300101
Gelagerten Boden bzw. Fels des AG aufnehmen. Beschreibung der Homogenbereiche nach Unterlagen des AG.
Boden bzw. Fels lagert innerhalb der Baustelle. Boden
bzw. Fels nach Wahl des AN verwerten.
Verwertung nach Unterlagen des AG nachweisen.
Abrechnung nach Abtragsprofilen am Zwischenlager.
Menge: 420,000 m3

**01.01.8 Zulageposition für Schadstoffe im Boden nach Anlage 1 ErsatzbaustoffV**
Zulage zur Position Boden bzw. Fels lösen für
Belastung mit
Schadstoffen.
Die Abrechnung erfolgt nur mit schriftlichem Nachweis
der
Beprobung.
Menge: 420,000 m³

**01.01.9 Planum herstellen Ev2 = 45 MPa**
StL-Nr. 22410625001
Planum herstellen nach Unterlagen des AG.
Verformungsmodul Ev2 = 45 MPa.
Menge: 500,000 m2

**01.01.10 Rückschnitt eines Haselnussstrauchs (Corylus avellana)**
Rückschnitt eines Haselnussstrauchs (Corylus avellana).
Der Strauch hat aktuell eine Höhe von ca. 3,00 Metern
und
einen Durchmesser von ca. 2,00 Metern.

Ziel des Rückschnitts ist eine Formkorrektur sowie die
Förderung eines gesunden Neuaustriebs.

Schnittgut ist fachgerecht zu entsorgen und im EP
einzukalkulieren.
Menge: 1,000 St

#### Bereich 01.02 Befestigte Flächen und Borde

**01.02.1 Plattenbelag aus Beton aufnehmen ungeb. Fugenmat. ungeb. Bettung**
StL-Nr. 223115021911900
Plattenbelag mit Platten aus Beton aufnehmen. Aufnehmen
der Tragschicht wird gesondert vergütet.
Platte mit Dicke 'ca. 16 cm als Bord und Gehweg
verlegt'
Mit Fugenfüllung aus ungebundenem Fugenmaterial.
Bettung aus ungebundenem Bettungsmaterial.
Platten 'Betonplatten für Verwendung als
Schottertragschicht nach Wahl des AN zerkleinern. '
Menge: 20,000 m2

**01.02.2 Plattenbelag aus Beton aufnehmen über 12-14cm dick ungeb. Fugenmat. ungeb. Bettung**
StL-Nr. 223115021711900
Plattenbelag mit Platten aus Beton aufnehmen. Aufnehmen
der Tragschicht wird gesondert vergütet.
Platte über 12 bis 14 cm dick.
Mit Fugenfüllung aus ungebundenem Fugenmaterial.
Bettung aus ungebundenem Bettungsmaterial.
Platten 'Betonplatten für Verwendung als
Schottertragschicht nach Wahl des AN zerkleinern. '
Menge: 380,000 m2

**01.02.3 Pflasterd.m.Betonpfl.-steinen aufn. 8 cm dick ungeb. Fugenmat. ungeb. Bettung Steine lagern Pflaster säubern**
StL-Nr. 223115011211201
Pflasterdecke mit Pflastersteinen aus Beton aufnehmen.
Aufnehmen der Tragschicht wird gesondert vergütet.
Pflasterstein ca. 8 cm dick.
Mit Fugenfüllung aus ungebundenem Fugenmaterial.
Bettung aus ungebundenem Bettungsmaterial.
Steine innerhalb der Baustelle fördern und lagern.
Übriges Aufbruchgut nach Wahl des AN verwerten.
Pflastersteine säubern.
Menge: 8,000 m2

**01.02.4 Plattenbelag geradlinig trennen durch Schneiden**
Plattenbelag geradlinig trennen.
in Einzelflächen längs und quer zur Fahrbahnachse,
Trennen durch Schneiden.
Dicke der Platten 14 cm.
Menge: 31,000 m

**01.02.5 Bordstein aufnehmen. ... Rasenkante ... Fund. ü. 10-20 cm alles Verw. AN**
StL-Nr. 223115031920200
Bordstein aufnehmen.
Bordstein 'Rasenkantenstein'
Fundament aus Beton, über 10 bis 20 cm dick, aufbrechen.
Sämtliche Steine und übriges Aufbruchgut nach Wahl des
AN verwerten.
Menge: 14,000 m

**01.02.6 Bordstein aufnehmen. Hochbord Beton Fund. ü. 10-20 cm alles Verw. AN**
StL-Nr. 223115031120200
Bordstein aufnehmen.
Bordstein = Hoch- und Rundbordstein aus Beton, Breite
bis 18 cm, Höhe bis 30 cm.
Fundament aus Beton, über 10 bis 20 cm dick, aufbrechen.
Sämtliche Steine und übriges Aufbruchgut nach Wahl des
AN verwerten.
Menge: 28,000 m

**01.02.7 Asphaltbefestigung trennen Einzelfl. schneiden Dicke bis 3 cm**
StL-Nr. 2231130383101
Asphaltbefestigung geradlinig trennen.
in Einzelflächen längs und quer zur Fahrbahnachse,
Trennen durch Schneiden.
Dicke der Asphaltbefestigung bis 3 cm.
Menge: 45,000 m

**01.02.8 Asphaltbefestigung aufnehmen Fahrbahn Dicke bis 3 cm Aufbr. Verw. AN**
StL-Nr. 22311302810109003
Asphaltbefestigung aufbrechen und aufnehmen.
Fläche = Fahrbahn.
Dicke der Asphaltbefestigung bis 3 cm.
Gesamtaufbruchtiefe 'bis 3 cm'
Aufbruchgut nach Wahl des AN verwerten.
Menge: 22,000 m2

#### Bereich 01.03 Ausstattung

**01.03.1 Verkehrsschild abbauen Größe bis 1,1 m2 Rohrpf. bis 76,1 Fundament entf. säubern u. lagern Boden a.Bst.verf.**
StL-Nr. 22113001110051911
Verkehrsschild ggf. mit Aufstellvorrichtung abbauen.
Schildgröße bis 1,1 m2.
Aufstellvorrichtung = Rohrpfosten, DU bis 76,1 mm abbauen.
Fundament entfernen.
Schild 'Haltestellenschild im Gehwegbereich'
Wieder verwendbare Stoffe säubern, fördern und nach Un-
terlagen des AG lagern. Restliches Abbruchgut nach Wahl
des AN verwerten.
Fundamentlöcher mit Boden aus dem Baubereich flächenhaft verfüllen und verdichten.
Menge: 1,000 St

**01.03.2 Schaukasten mit Aufstellvorrichtung abbauen**
Schaukasten mit Aufstellvorrichtung abbauen.
Aufstellvorrichtung= Vierkantrohr abbauen.
Fundament entfernen.
Wieder verwendbare Stoffe säubern, fördern und nach
Unterlagen des AG lagern. Restliches Abbruchgut nach
Wahl
des AN verwerten.
Fundamentlöcher mit Boden verfüllen und verdichten.
Menge: 1,000 St

### Titel 02 Neubau Straße

#### Bereich 02.01 Erdarbeiten

**02.01.1 Baustoff liefern und einbauen Abrechng. Auftrag**
StL-Nr. 224106243909001
Geeigneten Baustoff liefern, in Auftragsbereichen profilgerecht einbauen und verdichten.
Baustoff 'standfester grobkörniger Boden'
Einbaustelle 'unterhalb des Oberbodens im
Bankettbereich'
Abrechnung nach Auftragsprofilen.
Menge: 28,000 m3

**02.01.2 Rasenansaat mit RSM herstellen Feinplanum herst. Menge 15 g/m2 RSM 7.1.1**
StL-Nr. 221107202092310
Rasenansaat mit RSM herstellen. Saatgut ohne Entmischung ausbringen, einarbeiten und andrücken.
Fläche 'Bankett, Mulde, Bodenaustausch in der
Mitte und Seitenbereiche'
Feinplanum herstellen.
Saatgutmenge = 15 g/m2.
Regelsaatgutmischung (RSM) 7.1.1 Landschaftsrasen -
Standard ohne Kräuter.
Menge: 80,000 m2

**02.01.3 Oberboden liefern und andecken Abrechng.Auftrag**
StL-Nr. 2241061609091
Oberboden liefern und profilgerecht andecken.
Andeckung 'in Mulden und Seitenbereichen und
Böschungen'
Dicke der Andeckung '10 cm'
Abrechnung nach Auftragsprofilen.
Menge: 20,000 m3

**02.01.4 Erdarbeiten in Handschachtung (Zul.) Handaushub f. Suchschachtungen/Engstellen durchf.**
Erdarbeiten unter erschwerten Bedingungen in
Handschachtung als Zulage zu der entsprechenden
Bodenposition herstellen.
Handaushub im Kronentraufbereich sowie Engstellen mit
durch
maschinelle Arbeiten gefährdeten Bestand durchführen.
Menge: 10,000 m³

**02.01.5 Baustoff für Bodenaustausch einb. Baustoff liefern Abrechng. Auftrag**
StL-Nr. 2241063309101
Baustoff für Bodenaustausch profilgerecht
einbauen und verdichten einschließlich ggf. erforderlicher Wasserzugabe. Boden bzw. Fels lösen und verwerten
wird gesondert vergütet.
Baustoff '20 cm tragfähiger Boden mit einem
Schluffanteil < 5%'
Baustoff nach Unterlagen des AG liefern. Einbaudokumentation nach Unterlagen des AG übergeben.
Abrechnung nach Auftragsprofilen
Menge: 100,000 m3

*Hinweis*
Das Kies-Sand-Gemisch ist im Bereichen der Mulde bzw.
Rigolenversickerung einzubauen.
Der Bodenaustausch im Bereich der Mulde erfolgt von der
Rigolenversickerung bis zur UK Oberboden der Mulde

**02.01.6 Baustoff für Bodenaustausch einb. Baustoff liefern Abrechng. Auftrag**
StL-Nr. 2241063309101
Baustoff für Bodenaustausch profilgerecht
einbauen und verdichten einschließlich ggf. erforderlicher Wasserzugabe. Boden bzw. Fels lösen und verwerten
wird gesondert vergütet.
Baustoff 'Kies mit Sandanteilen'
Baustoff nach Unterlagen des AG liefern. Einbaudokumentation nach Unterlagen des AG übergeben.
Abrechnung nach Auftragsprofilen
Menge: 28,000 m3

**02.01.7 Mulde herstellen eingeb.verd. Bod. ... nördlich ... Tiefe ü. 0,2-0,3m Boden Verwert. AN**
StL-Nr. 22410651319910100
Mulde nach Unterlagen des AG herstellen.
In eingebautem und verdichtetem Boden.
Mulde 'Mulde nördlich der Buswendeschleife'
Muldenbreite '1 m'
Tiefe über 0,20 bis 0,30 m.
Boden bzw. Fels nach Wahl des AN verwerten.
Menge: 10,000 m

**02.01.8 Mulde herstellen eingeb.verd. Bod. ... flächig ... Tiefe ü. 0,2-0,3m Boden Verwert. AN**
StL-Nr. 22410651319910100
Mulde nach Unterlagen des AG herstellen.
In eingebautem und verdichtetem Boden.
Mulde 'anschließend an Muldenrinne in der Mitte
der Buswendeschleife und rechts daneben'
Muldenbreite 'flächig bis 6 m '
Tiefe über 0,20 bis 0,30 m.
Boden bzw. Fels nach Wahl des AN verwerten.
Menge: 12,000 m

#### Bereich 02.02 Schichten ohne Bindemittel

**02.02.1 Frostschutzschicht herstellen Bk100 bis Bk1,0 0/32 URA+Einbaudoku Abrechng. Auftrag**
StL-Nr. 22411221010051991
Frostschutzschicht herstellen.
In Verkehrsflächen der Belastungsklassen Bk100 bis
Bk1,0, mehrlagig, obere Lage mit Fertiger.
Baustoffgemisch 0/32.
Umweltrelevante Anforderungen beim Einsatz von Baustoffgemischen einschließlich Einbaudokumentation nach
Unterlagen des AG. Einbaudokumentation übergeben.
Verdichtungsgrad/Verformungsmodul 'EV2=120 MPa'
Einbaudicke '34 cm'
Abrechnung nach Auftragsprofilen.
Menge: 210,000 m3

**02.02.2 Schottertragschicht herstellen Bk100 bis Bk1,0 URA+Einbaudoku Dicke 15 cm**
StL-Nr. 22411232019190100
Schottertragschicht herstellen.
In Verkehrsflächen der Belastungsklassen Bk100 bis
Bk1,0, mehrlagig, obere Lage mit Fertiger.
Baustoffgemisch 'BRC aus vorher gebrochenen
Betonplatten vom Bestand'
Umweltrelevante Anforderungen beim Einsatz von Baustoffgemischen einschließlich Einbaudokumentation nach
Unterlagen des AG. Einbaudokumentation übergeben.
Verdichtungsgrad/Verformungsmodul 'EV2=150 MPa'
Einbaudicke = 15 cm.
Menge: 410,000 m2

**02.02.3 Bankett profilgerecht herstellen Neben Fahrbahn URA+Einbaudoku Breite 1,00 m 12 tief+ 6 hoch 3cm tiefer**
StL-Nr. 22411270719129110
Bankett gemäß ZTV E-StB profilgerecht herstellen.
Neben Verkehrsfläche Fahrbahn.
Baustoff 'Oberboden'
Umweltrelevante Anforderungen beim Einsatz von Baustoffgemischen einschließlich Einbaudokumentation nach
Unterlagen des AG. Einbaudokumentation übergeben.
Breite = 1,00 m.
Einbaudicke '10 cm'
Querneigung 12 v.H. am tiefliegenden und 6 v.H. am
hochliegenden Fahrbahnrand.
Einbau 3 cm tiefer als Fahrbahnrand.
Menge: 48,000 m

**02.02.4 Bankett profilgerecht herstellen Neben Fahrbahn URA+Einbaudoku 12 tief+ 6 hoch**
StL-Nr. 22411270719199190
Bankett gemäß ZTV E-StB profilgerecht herstellen.
Neben Verkehrsfläche Fahrbahn.
Baustoff 'Oberboden'
Umweltrelevante Anforderungen beim Einsatz von Baustoffgemischen einschließlich Einbaudokumentation nach
Unterlagen des AG. Einbaudokumentation übergeben.
Breite '0,50 m'
Einbaudicke '10 cm'
Querneigung 12 v.H. am tiefliegenden und 6 v.H. am
hochliegenden Fahrbahnrand.
Einbau '1 cm tiefer als der Bord'
Menge: 30,000 m

#### Bereich 02.03 Befestigung der Straße

**02.03.1 Asphalttragsch. aus AC 22 T N herst Bk1,8-Bk0,3 Dicke 12 cm Bitumen 50/70**
StL-Nr. 223113148132000
Asphalttragschicht aus Asphalttragschichtmischgut
AC 22 T N herstellen. Anlieferung des Asphaltmischguts
in thermoisolierten Transportbehältern.
In Verkehrsflächen der Belastungsklassen Bk1,8 bis
Bk0,3.
Einbaudicke = 12 cm.
Bindemittel = 50/70.
Menge: 370,000 m2

**02.03.2 Zulage für den Handeinbau der Asphalttragschicht aus**
Zulage für den Handeinbau der Asphalttragschicht aus
Asphalttragschichtmischgut
AC 22 T N an Stellen, an denen ein maschineller Einbau
nicht
möglich ist (z. B. Engstellen, Randbereiche,
Anschlüsse,
Kleinflächen).

Der Handeinbau umfasst das manuelle Einbringen,
Verteilen,
Abziehen und Verdichten des Asphaltmischguts.

Anlieferung des Asphaltmischguts in thermoisolierten
Transportbehältern.
Einbau in Verkehrsflächen der Belastungsklassen Bk 1,8
bis Bk
0,3.
Einbaudicke: bis 12 cm.
Bindemittel: 50/70.

Die Zulage wird zusätzlich zur Hauptposition vergütet
und nur
für die tatsächlich im Handeinbau hergestellten Mengen
angesetzt.
Menge: 95,000 m²

**02.03.3 Asphaltdecksch. aus AC 11 D N herst Bk1,8-Bk0,3 Menge 100 kg/m2 Bitumen 50/70**
StL-Nr. 22311333814100000
Asphaltdeckschicht aus Asphaltbeton für Asphaltdeckschichten AC 11 D N herstellen. Anlieferung des
Asphaltmischguts in thermoisolierten
Transportbehältern.
In Verkehrsflächen der Belastungsklassen Bk1,8 bis
Bk0,3.
Einbaumenge = 100 kg/m2.
Bindemittel = 50/70.
Menge: 360,000 m2

**02.03.4 Zulage für den Handeinbau der Asphaltdeckschicht**
Zulage für den Handeinbau der Asphaltdeckschicht aus
Asphaltbeton für Asphaltdeckschichten AC 11 D N an
Stellen,
an denen ein maschineller Einbau nicht möglich oder
nicht
zulässig ist (z. B. Engstellen, Randbereiche,
Anschlüsse).

Der Handeinbau umfasst das manuelle Verteilen,
Abziehen und
Verdichten des angelieferten Asphaltmischguts.

Anlieferung des Asphaltmischguts in thermoisolierten
Transportbehältern.
Einbau in Verkehrsflächen der Belastungsklassen Bk 1,8
bis Bk
0,3.
Einbaudicke: 4 cm
Bindemittel: 50/70.

Die Zulage gilt zusätzlich zur Hauptposition und wird
nur für die
tatsächlich im Handeinbau hergestellten Flächen
vergütet.
Menge: 90,000 m²

**02.03.5 Erschwernis infolge Einfassungen Erschw.herstellen A.deckschicht**
StL-Nr. 2231130835199
Erschwernis infolge Einfassungen, Borden und Fahrbahnübergängen. Abgerechnet wird die Länge der Einfassung.
Erschwernis beim Herstellen von Asphaltschichten.
Asphaltdeckschicht.
Einbauten 'Bord und Rinne'
Menge: 85,000 m

**02.03.6 Erschwernis infolge Einfassungen Erschw.herstellen A.tragschicht**
StL-Nr. 2231130835499
Erschwernis infolge Einfassungen, Borden und Fahrbahnübergängen. Abgerechnet wird die Länge der Einfassung.
Erschwernis beim Herstellen von Asphaltschichten.
Asphalttragschicht.
Einbauten 'Bord und Rinne'
Menge: 85,000 m

**02.03.7 Abstumpfungsmaßnahme durchführen LFK 1/3 Menge 1 kg/m2 maschinell**
StL-Nr. 2231139521011
Abstumpfungsmaßnahme zur Erhöhung der Anfangsgriffigkeit durch gleichmäßiges Aufbringen und Einwalzen von
Abstreukörnung durchführen. Nicht gebundene Abstreukörnung aufnehmen und nach Wahl des AN verwerten.
Abstreukörnung = Lieferkörnung 1/3.
Abstreumenge = 1 kg/m2.
Maschinell abstreuen.
Menge: 360,000 m2

**02.03.8 Bitumenemulsion aufsprühen Bk1,8-Bk0,3 Asphalt frisch Rampenspritzgerät C40B5-S Menge 250 g/m2 vor A.deckschicht**
StL-Nr. 223113063211223
Bitumenemulsion zur Herstellung des Schichtenverbundes
aufsprühen.
Auf Verkehrsflächen der Belastungsklassen Bk1,8 bis
Bk0,3.
Unterlage = Asphaltbefestigung, frisch.
Mit Rampenspritzgerät.
Bindemittel = C40B5-S.
Bindemittelmenge = 250 g/m2.
Vor Einbau Asphaltdeckschicht.
Menge: 370,000 m2

**02.03.9 Anschluss a. Fuge m. Fugenm. herst. Deckschicht Tiefe 40 mm Breite 10 mm Verf. mit Trstr. Fugenmasse N2**
StL-Nr. 22311391291061101
Anschluss als Fuge mit Fugenmasse herstellen.
Fuge 'vor Borden und Rinnen'
In der Asphaltdeckschicht ausbilden.
Fugenspalttiefe = 40 mm.
Fugenspaltbreite = 10 mm.
Fugenspalt verfüllen in einer Lage mit Trennstreifen.
Mit heiß verarbeitbarer Fugenmasse Typ N2, einschließlich zugehörigem und zuvor aufgetragenem Voranstrichmittel.
Menge: 210,000 m

**02.03.10 Naht in Asphaltschicht herst. Naht ATS Längs-/Quernaht Trennscheibe PmB heiß Dicke ü.11-14 cm**
StL-Nr. 223113907332106
Naht in Asphaltschicht herstellen.
Naht in Asphalttragschicht.
Längs- und Quernaht.
Herstellung der Nahtflanke durch Trennscheibe.
Heiß aufzubringendes Polymermodifiziertes Bitumen auf
die Nahtflanke volldeckend auftragen oder anspritzen,
Menge 50 g/m je cm Schichtdicke.
Dicke der Schicht über 11,0 bis 14,0 cm.
Menge: 44,000 m

**02.03.11 Naht in Asphaltschicht herst. Naht ADS Längs-/Quernaht Trennscheibe PmB heiß Dicke ü.2,5-4,5cm**
StL-Nr. 223113907132102
Naht in Asphaltschicht herstellen.
Naht in Asphaltdeckschicht.
Längs- und Quernaht.
Herstellung der Nahtflanke durch Trennscheibe.
Heiß aufzubringendes Polymermodifiziertes Bitumen auf
die Nahtflanke volldeckend auftragen oder anspritzen,
Menge 50 g/m je cm Schichtdicke.
Dicke der Schicht über 2,5 bis 4,5 cm.
Menge: 44,000 m

**02.03.12 Randabdichtung herstellen Randmasse über 14-18 cm**
StL-Nr. 2231139220305
Flankenfläche des hochliegenden Randes der Asphaltschichten abdichten.
Abdichtung mit heiß zu verarbeitender bitumenhaltiger Masse zur Randabdichtung.
Dicke der abzudichtenden Asphaltbefestigung über 14 bis
18 cm.
Menge: 85,000 m

#### Bereich 02.04 Borde und Rinnen

**02.04.1 Fundamentgraben herstellen SoB F-Breite ü50-70cm Tiefe ü. 20-30 cm ü. Aush. Verw. AN**
StL-Nr. 2231153061331
Fundamentgraben für Einfassung, Streifen, Rinnen herstellen. Vorhandene Schichten profilgerecht lösen und
seitlich lagern. Arbeitsraum nach Setzen der Borde bzw.
Herstellen der Einfassung, Streifen, Rinnen verfüllen
und verdichten.
Vorhandene Schicht = Schicht ohne Bindemittel.
Fundamentbreite über 50 bis 70 cm.
Grabentiefe über 20 bis 30 cm.
Überschüssigen Aushub nach Wahl des AN verwerten.
Menge: 63,000 m

**02.04.2 Fundamentgraben herstellen SoB F-Breite ü30-50cm Tiefe ü. 20-30 cm ü. Aush. Verw. AN**
StL-Nr. 2231153061231
Fundamentgraben für Einfassung, Streifen, Rinnen herstellen. Vorhandene Schichten profilgerecht lösen und
seitlich lagern. Arbeitsraum nach Setzen der Borde bzw.
Herstellen der Einfassung, Streifen, Rinnen verfüllen
und verdichten.
Vorhandene Schicht = Schicht ohne Bindemittel.
Fundamentbreite über 30 bis 50 cm.
Grabentiefe über 20 bis 30 cm.
Überschüssigen Aushub nach Wahl des AN verwerten.
Menge: 46,000 m

**02.04.3 Bordstein aus Beton setzen BSt. RB 15x22 cm gerader Stein**
StL-Nr. 22311531110000199
Bordstein aus Beton setzen. Breite der Rückenstütze
mind. 15 cm.
Bordstein = RB 15 x 22 cm.
Gerader Stein.
Rückenstütze 'Rückenstütze bis 10 cm unter
Oberkante Bordstein. Beton
mit einer Druckfestigkeit (Einzelwert) am Bohrkern von
mind. 20 MPa.
'
Fundamentbeton '20 cm Fundament C 20/25
'
Menge: 35,000 m

**02.04.4 Bordstein aus Beton setzen BSt. HB 15x30 cm Überg./Absenker**
StL-Nr. 22311531103000699
Bordstein aus Beton setzen. Breite der Rückenstütze
mind. 15 cm.
Bordstein = HB 15 x 30 cm.
Übergangsstein/Absenkungsstein.
Rückenstütze 'Rückenstütze bis 10 cm unter
Oberkante Bordstein. Beton
mit einer Druckfestigkeit (Einzelwert) am Bohrkern von
mind. 20 MPa.'
Fundamentbeton '20 cm Fundament C 20/25'
Menge: 8,000 m

**02.04.5 Bordstein aus Beton setzen BSt. HB 15x30 cm Halbm. ü. 5-12 m**
StL-Nr. 22311531103000299
Bordstein aus Beton setzen. Breite der Rückenstütze
mind. 15 cm.
Bordstein = HB 15 x 30 cm.
Kurvenstein, Halbmesser größer 5,00 bis 12,00 m.
Rückenstütze 'Rückenstütze bis 10 cm unter
Oberkante Bordstein. Beton
mit einer Druckfestigkeit (Einzelwert) am Bohrkern von
mind. 20 MPa.'
Fundamentbeton '20 cm Fundament C 20/25'
Menge: 5,000 m

**02.04.6 Bordstein aus Beton setzen BSt. HB 15x30 cm gerader Stein**
StL-Nr. 22311531103000199
Bordstein aus Beton setzen. Breite der Rückenstütze
mind. 15 cm.
Bordstein = HB 15 x 30 cm.
Gerader Stein.
Rückenstütze 'Rückenstütze bis 10 cm unter
Oberkante Bordstein. Beton
mit einer Druckfestigkeit (Einzelwert) am Bohrkern von
mind. 20 MPa.'
Fundamentbeton '20 cm Fundament C 20/25'
Menge: 6,000 m

**02.04.7 Bordstein aus Beton setzen BSt. TB 10x30 cm gerader Stein**
StL-Nr. 22311531105000199
Bordstein aus Beton setzen. Breite der Rückenstütze
mind. 15 cm.
Bordstein = TB 10 x 30 cm.
Gerader Stein.
Rückenstütze 'Rückenstütze bis 10 cm unter
Oberkante Bordstein. Beton
mit einer Druckfestigkeit (Einzelwert) am Bohrkern von
mind. 20 MPa.'
Fundamentbeton '20 cm Fundament C 20/25'
Menge: 17,000 m

**02.04.8 Bordstein aus Beton setzen BSt. TB 10x30 cm Halbm. ü. 2,5-5 m**
StL-Nr. 22311531105000399
Bordstein aus Beton setzen. Breite der Rückenstütze
mind. 15 cm.
Bordstein = TB 10 x 30 cm.
Kurvenstein, Halbmesser größer 2,50 bis 5,00 m.
Rückenstütze 'Rückenstütze bis 10 cm unter
Oberkante Bordstein. Beton
mit einer Druckfestigkeit (Einzelwert) am Bohrkern von
mind. 20 MPa.'
Fundamentbeton '20 cm Fundament C 20/25'
Menge: 5,000 m

**02.04.9 Rinne aus Betonformsteinen 50 cm herst. Fuge Typ B**
StL-Nr. 2231154419910
Rinne aus Betonformsteinen herstellen.
Formstein 'Muldenformstein 50 cm breit Dicke: 15/12 cm'
Fundament und Rückenstütze '20 cm Fundament aus
C 20/25'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 33,000 m

**02.04.10 Rinne aus Betonformsteinen herst. Rinnenpl. 30/14 Fuge Typ B**
StL-Nr. 2231154415910
Rinne aus Betonformsteinen herstellen.
Formstein = Rinnenplatte, Breite = 30 cm, Dicke = 14
cm.
Fundament und Rückenstütze '20 cm Fundament aus
C 20/25'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 30,000 m

**02.04.11 Muldenformstein schneiden**
Muldenformstein in Eckbereichen zuschneiden.
Schneiden der Muldensteine mit geeignetem Gerät
(Szeinsäge,
Trennschleifer mit Diamantblatt)
Die durchgehende Muldenform zur Sicherstellung der
Entwässerungsfunktion ist beizubehalten.
Entsorgung des Schnittabfalls nach Wahl des AN.
Menge: 6,000 St

**02.04.12 Bewegungsf. in Str. u. Ri. herst. ... Bord ... Breite ü. 20-30cm verf. Pflasterfm.**
StL-Nr. 2231155119201
Bewegungsfuge in Streifen und Rinnen herstellen. Fugenbreite 8 mm bis 15 mm.
Fuge in 'Borden'
Streifen-/Rinnenbreite über 20 bis 30 cm.
Verfüllen mit Pflasterfugenmasse. Unterfüllung mit Band
aus PU-Kautschuk mit Shore A-Härte (ShA) 50 +/-10, nach
DIN ISO 7619-1:2012-02.
Menge: 7,000 St

**02.04.13 Bewegungsf. in Str. u. Ri. herst. ... Rinne ... Breite ü. 40-50cm verf. Pflasterfm.**
StL-Nr. 2231155119401
Bewegungsfuge in Streifen und Rinnen herstellen. Fugenbreite 8 mm bis 15 mm.
Fuge in 'Rinne'
Streifen-/Rinnenbreite über 40 bis 50 cm.
Verfüllen mit Pflasterfugenmasse. Unterfüllung mit Band
aus PU-Kautschuk mit Shore A-Härte (ShA) 50 +/-10, nach
DIN ISO 7619-1:2012-02.
Menge: 6,000 St

**02.04.14 Bewegungsf. in Str. u. Ri. herst. ... Rinne mit Bord ... Breite ü. 40-50cm verf. Pflasterfm.**
StL-Nr. 2231155119401
Bewegungsfuge in Streifen und Rinnen herstellen. Fugenbreite 8 mm bis 15 mm.
Fuge in 'Rinne mit Bord'
Streifen-/Rinnenbreite über 40 bis 50 cm.
Verfüllen mit Pflasterfugenmasse. Unterfüllung mit Band
aus PU-Kautschuk mit Shore A-Härte (ShA) 50 +/-10, nach
DIN ISO 7619-1:2012-02.
Menge: 5,000 St

**02.04.15 Bordstein trennen HBSt. 18/30-15/22 BSt.nassschneiden**
StL-Nr. 2231153261199
Bordstein auf Passmaß trennen.
Bordstein aus Beton ca. 18/30 bis 15/22 cm.
Bordstein trennen durch Nassschneiden.
Bordstein 'quer und auf Gehrung'
Menge: 10,000 St

**02.04.16 Bordstein trennen TBSt. 10/30-8/20 BSt.nassschneiden**
StL-Nr. 2231153262199
Bordstein auf Passmaß trennen.
Bordstein aus Beton ca. 10/30 bis 8/20 cm.
Bordstein trennen durch Nassschneiden.
Bordstein 'quer und auf Gehrung'
Menge: 5,000 St

**02.04.17 Pflasterd. geb.Bauw. Betonst.herst. ... Muldenrinne zur Versickerung ... Flächen bis 2 m2 St.100/200/80 Fase 2/2 Bett.mörtel 0/4 Haftvermittler Fuge Typ A n. Unterlagen AG**
StL-Nr. 22311510691511112
Pflasterdecke in gebundener Bauweise mit Pflastersteinen aus Beton mit Vorsatzbeton herstellen.
Oberfläche der Pflastersteine, Trassierung der Pflasterdecke und Verlegung der Pflastersteine in Kurvenbereichen nach Unterlagen des AG.
Haftzugfestigkeit zwischen Pflasterstein und Bettung
sowie zwischen Pflasterstein und Fugenfüllung im fertigen Zustand mind. 0,6 MPa im Einzelwert.
In Flächen 'Auslaufbereich Muldenrinne'
Einzelflächen bis 2,00 m2.
Format für Rastermaß = 100/200/80 mm.
Fase max. 2/2 mm.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Steine nach Unterlagen des AG verlegen.
Menge: 2,000 m2

#### Bereich 02.05 Ausstattung

**02.05.1 Leitungsgr. m. Schachtbaugr. herst. gew. Boden Tiefe bis 1,25 m m.Verb./+10 m3 W. lag. i./ver.o.Lz. Aushub verwerten**
StL-Nr. 22410821521911020
Leitungsgraben einschließlich Schachtbaugruben herstellen. Straßenaufbruch wird gesondert vergütet. Schachtdurchmesser und -abstände nach Unterlagen des AG.
In gewachsenem Boden. Homogenbereich nach Unterlagen
des AG.
Grabentiefe bis 1,25 m.
Breite der Grabensohle 'für 3 x DN 150'
Notwendigen Verbau entsprechend statischen und konstruktiven Erfordernissen herstellen, vorhalten und
entfernen. Offene Wasserhaltung bis zu einer Pumpenleistung von 10 m3 Fördermenge und 5,00 m Förderhöhe
je Stunde und Haltung ausführen.
Aushub zur Wiederverwendung innerhalb der Baustelle
lagern, nach Verlegen der Leitung in Graben oberhalb
der Leitungszone und in Baugruben einbauen und verdichten einschl. ggf. erforderlicher Wasserzugabe.
Zum Verfüllen nicht verwendeten Aushub nach Wahl des AN
verwerten.
Menge: 70,000 m3

**02.05.2 Leerrohr DN 150 verlegen**
3 St Leerrohre mit einer Länge von 63 m DN 150 PE-HD
erdverlegt.
Im offenen Graben in einer Tiefe von 0,80 m verlegen,
einschließlich anmuffen, auf Länge schneiden und
abdichten
(mit Kappe verschließen), inkl. Verlegung und Lieferung
Trassenwarnband.
Verlegung 20 cm über Rohrscheitel.
Menge: 190,000 m

#### Bereich 02.06 Regenwasserkanal

**02.06.1 Leitungsgr. m. Schachtbaugr. herst. gew. Boden Tiefe >1,25-1,75m m.Verb.+10 m3 W. Verfüllboden ges. Aushub verwerten**
StL-Nr. 22410821722913002
Leitungsgraben einschließlich Schachtbaugruben herstellen. Straßenaufbruch wird gesondert vergütet. Ab-
rechnung nach der Länge des Leitungsgrabens, gemessen in der Achse der Leitung. Die Schachtbaugruben
werden in der Achse der Leitung durchgemessen. Schachtdurchmesser und -abstände nach Unterlagen des AG.
In gewachsenem Boden. Homogenbereich nach Unterlagen
des AG.
Grabentiefe über 1,25 bis 1,75 m.
Breite der Grabensohle 'für DN 150'
Notwendigen Verbau entsprechend statischen und konstruktiven Erfordernissen herstellen, vorhalten und
entfernen. Offene Wasserhaltung bis zu einer Pumpenleistung von 10 m3 Fördermenge und 5,00 m Förderhöhe
je Stunde und Haltung ausführen
Aushub wird zum Verfüllen nicht verwendet. Verfüllen
des Grabens nach Verlegen der Leitung wird gesondert
vergütet.
Zum Verfüllen nicht verwendeten Aushub nach Wahl des AN
verwerten.
Menge: 3,000 m

**02.06.2 Leitungsgr. m. Schachtbaugr. herst. gew. Boden Tiefe >1,75-2,25m m.Verb.+10 m3 W. Verfüllboden ges. Aushub verwerten**
StL-Nr. 22410821723913002
Leitungsgraben einschließlich Schachtbaugruben herstellen. Straßenaufbruch wird gesondert vergütet. Ab-
rechnung nach der Länge des Leitungsgrabens, gemessen in der Achse der Leitung. Die Schachtbaugruben
werden in der Achse der Leitung durchgemessen. Schachtdurchmesser und -abstände nach Unterlagen des AG.
In gewachsenem Boden. Homogenbereich nach Unterlagen
des AG.
Grabentiefe über 1,75 bis 2,25 m.
Breite der Grabensohle 'für DN 250 mit Filterschicht'
Notwendigen Verbau entsprechend statischen und konstruktiven Erfordernissen herstellen, vorhalten und
entfernen. Offene Wasserhaltung bis zu einer Pumpenleistung von 10 m3 Fördermenge und 5,00 m Förderhöhe
je Stunde und Haltung ausführen
Aushub wird zum Verfüllen nicht verwendet. Verfüllen
des Grabens nach Verlegen der Leitung wird gesondert
vergütet.
Zum Verfüllen nicht verwendeten Aushub nach Wahl des AN
verwerten.
Menge: 25,000 m

**02.06.3 Rohrgraben in Handschachtung (Zul.) Handaushub f. Suchschachtungen/Engstellen durchf.**
Rohrgraben unter erschwerten Bedingungen in
Handschachtung als Zulage zu der entsprechenden
Rohrgrabenposition herstellen.
Handaushub für Suchschachtungen nach vorhandenen
Leitungen/Medien, bei Engstellen für die
Kabelbeseitigung und
-montage, im Kronentraufbereich sowie Engstellen mit
durch
maschinelle Arbeiten gefährdeten Bestand durchführen.
Menge: 5,000 m³

**02.06.4 Baustoff in Leitungsgraben einb. grobk. Boden Tiefe >1,75-2,25m ... DN 250 ...**
StL-Nr. 224108243139099
Baustoff nach Unterlagen des AG liefern, in Leitungsgraben einschließlich Schachtbaugruben einbauen und
verdichten. Abrechnung nach der Länge des Leitungsgrabens, gemessen in der Achse der Leitung. Die
Schachtbaugruben werden ohne Berücksichtigung von Me-
hrverfüllung durchgemessen. Schachtdurchmesser und -
abstände nach Unterlagen des AG. Einbaudokumentation
nach Unterlagen des AG übergeben.
Baustoff = grobkörniger Boden.
Grabentiefe einschließlich Leitungszone über 1,75 bis
2,25 m.
Breite der Grabensohle 'für Rohr DN 250'
Baustoff 'Baustoff nach Verlegen der Leitung mit
Filterschicht in Graben oberhalb
der Leitungszone, bzw. Geotextils und in Baugruben
einbauen und verdichten.
'
Menge: 25,000 m

**02.06.5 Baustoff in Leitungsgraben einb. grobk. Boden Tiefe >1,25-1,75m ... DN 150 ... Baust.**
StL-Nr. 224108243129001
Baustoff nach Unterlagen des AG liefern, in Leitungsgraben einschließlich Schachtbaugruben einbauen und
verdichten. Abrechnung nach der Länge des Leitungsgrabens, gemessen in der Achse der Leitung. Die
Schachtbaugruben werden ohne Berücksichtigung von Me-
hrverfüllung durchgemessen. Schachtdurchmesser und -
abstände nach Unterlagen des AG. Einbaudokumentation
nach Unterlagen des AG übergeben.
Baustoff = grobkörniger Boden.
Grabentiefe einschließlich Leitungszone über 1,25 bis
1,75 m.
Breite der Grabensohle 'für Rohr DN 150'
Baustoff nach Verlegen der Leitung in Graben oberhalb
der Leitungszone und in Baugruben einbauen und verdichten.
Menge: 3,000 m

**02.06.6 Kunststoffrohrleitung herstellen PE-HD-Rohr Verb. Wahl AN Bettung Typ 1 Tiefe bis 1,25 m Überdeckg.0,5-1 m Ringst. SN 8**
StL-Nr. 22411033491111120
Entwässerungsleitung aus Kunststoffrohren nach statischen und konstruktiven Erfordernissen herstellen. An-
schluss an Schacht sowie Formstücke werden gesondert
vergütet.
Rohr DN/ID '150'
Rohr aus PE-HD.
Rohrverbindung nach Wahl des AN.
Bettung nach DIN EN 1610, Typ 1 herstellen. Boden für
Leitungszone liefern und einbauen.
Fließsohlentiefe bis 1,25 m.
Überdeckungshöhe 0,50 bis 1,00 m.
Ringsteifigkeit SN 8 nach DIN EN ISO 9969.
Menge: 3,000 m

**02.06.7 Sickerstrang herstellen Sand/Kies**
StL-Nr. 224110224999001
Sickerstrang durch Einfüllen und Verdichten von Filtermaterial in vorhandenen Graben herstellen. Sickerrohrleitungen werden gesondert vergütet.
Graben 'nordwestlich der Buswendeschleife'
Grabenbreite 'mind. 0,60 m'
Grabentiefe 'bis 1,80 m'
Filter aus Sand-Kies-Gemisch.
Menge: 25,000 m

**02.06.8 Sickerrohrleitung verlegen in Sickerstrang Rohr DN 250 Teilsickerrohr PE-HD-Rohr,Typ R2 T ü. 1,25-5,00 m**
StL-Nr. 224110229352102
Sickerrohrleitung in Sickeranlage verlegen. Schachtanschluss wird gesondert vergütet.
Einbau in Sickerstrang.
Rohr DN/ID 250.
Teilsickerrohr (LP).
Rohr aus PE-HD Typ R 2 (innen glatt, außen gewellt).
Fließsohlentiefe über 1,25 bis 5,00 m.
Menge: 25,000 m

**02.06.9 Kunststoffschacht. herst Schacht-Du 400 mm H 1,00 bis 1,75 m Aufl. konstr.Erf. Abd. B125,geschl. Boden Unterl. AG Aush.s.lag/verw.**
Fertigteil-Schacht aus Kunststoff für Sickerleitungen
einschließlich der Öffnungen für Rohranschlüsse einschließlich aller erforderlichen Zwischen- und Auflageringe, Ausgleichsringe und Dichtungen liefern und
herstellen.
Schachtabdeckung liefern und aufsetzen, Auflager für
Schachtabdeckung nach konstruktiven Erfordernissen herstellen. Erdarbeiten sowie erforderlichen Verbau
ausführen. Offene Wasserhaltung bis zu einer Pumpenleistung von 10 m3 Fördermenge und 5,00 m Förderhöhe je
Stunde und Haltung ausführen. Anschluss der Rohrleitungen wird gesondert vergütet.
Schacht-DU = 400 mm.
Lichte Schachthöhe über 1,00 m bis 2,00 m.
Schachtauflager nach konstruktiven Erfordernissen.
Schachtabdeckung Klasse B 125, geschlossen.
Menge: 1,000 St

**02.06.10 Kunststoffschacht. herst Schacht-Du 400 mm H 1,00 bis 1,75 m Aufl. konstr.Erf. Abd. D400,geschl. Boden Unterl. AG Aush.s.lag/verw.**
Fertigteil-Schacht aus Kunststoff für Sickerleitungen
einschließlich der Öffnungen für Rohranschlüsse einschließlich aller erforderlichen Zwischen- und Auflageringe, Ausgleichsringe und Dichtungen liefern und
herstellen.
Schachtabdeckung liefern und aufsetzen, Auflager für
Schachtabdeckung nach konstruktiven Erfordernissen herstellen. Erdarbeiten sowie erforderlichen Verbau
ausführen. Offene Wasserhaltung bis zu einer Pumpenleistung von 10 m3 Fördermenge und 5,00 m Förderhöhe je
Stunde und Haltung ausführen. Anschluss der Rohrleitungen wird gesondert vergütet.
Schacht-DU = 400 mm.
Lichte Schachthöhe über 1,00 m bis 2,00 m.
Schachtauflager nach konstruktiven Erfordernissen.
Schachtabdeckung Klasse D 400, geschlossen.
Menge: 1,000 St

**02.06.11 Fertigteil-Schacht herst.,m.Erdarb. BFT Steig. 1212 DU 1000 mm T ü. 1,00-2,00 m Aufl. C 8/10,10cm Beton-Halbschale Homogenb.,verf.**
StL-Nr. 22411041711230140
Fertigteil-Schacht mit Schachthals einschließlich der
Öffnungen für die Rohranschlüsse herstellen. Erforderliche Auflageringe einbauen. Erdarbeiten sowie erforderlichen Verbau ausführen. Offene Wasserhaltung bis zu
einer Pumpenleistung von 10 m3 Fördermenge und 5,00 m
Förderhöhe je Stunde und Haltung ausführen. Schachtabdeckung und Anschluss der Rohrleitungen werden gesondert vergütet.
Schacht aus Betonfertigteilen. Steigeisen zweiläufig
nach DIN 1212, 4 St/m einbauen.
Schacht DU = 1000 mm.
Lichte Schachttiefe über 1,00 bis 2,00 m.
Auflager aus Beton C 8/10, 10 cm dick, herstellen.
Schachtsohle mit Beton-Halbschale als Durchlaufrinne,
übrige Sohle aus Beton C 16/20 mit Zementglattstrich
herstellen.
Homogenbereich nach Unterlagen des AG. Aushub seitlich
lagern und zum Verfüllen verwenden. Überschüssigen Aushub nach Wahl des AN verwerten.
Menge: 1,000 St

**02.06.12 Schachtanschluss herstellen (Zul.) Rohr DN 250 Kunststoff-Rohr Kunststoff**
StL-Nr. 224110362054400
Rohrleitung an Schacht anschließen, Anschluss abdichten. Vergütet wird der Mehraufwand für das Herstellen
des Anschlusses einschließlich Passstücke gegenüber der
bis zur Innenfläche des Schachtes durchgemessenen Rohrleitung.
Rohrleitung DN/ID 250.
Rohr aus Kunststoff.
Schacht aus Kunststoff.
Menge: 3,000 St

**02.06.13 Schachtanschluss herstellen (Zul.) Rohr DN 250 Kunststoff-Rohr Betonfertigteile**
StL-Nr. 224110362054100
Rohrleitung an Schacht anschließen, Anschluss abdichten. Vergütet wird der Mehraufwand für das Herstellen
des Anschlusses einschließlich Passstücke gegenüber der
bis zur Innenfläche des Schachtes durchgemessenen Rohrleitung.
Rohrleitung DN/ID 250.
Rohr aus Kunststoff.
Schacht aus Betonfertigteilen.
Menge: 1,000 St

**02.06.14 Schachtanschluss herstellen (Zul.) Rohr DN 150 Kunststoff-Rohr Kunststoff**
StL-Nr. 224110362034400
Rohrleitung an Schacht anschließen, Anschluss abdichten. Vergütet wird der Mehraufwand für das Herstellen
des Anschlusses einschließlich Passstücke gegenüber der
bis zur Innenfläche des Schachtes durchgemessenen Rohrleitung.
Rohrleitung DN/ID 150.
Rohr aus Kunststoff.
Schacht aus Kunststoff.
Menge: 1,000 St

**02.06.15 Dichtheit Rohrleitung prüfen Rohr DN 150 Kunststoff Haltung 15 m, Prüf. m. Wasser RW-Kanal gem. DIN 1610**
Entwässerungsrohrleitung auf Dichtheit prüfen.
Erforderliche
Verankerungen und Rohrverschlüsse herstellen
und beseitigen. Notwendigen Füllstoff liefern und
ableiten.
Prüfprotokoll erstellen und dem AG übergeben.
Rohrleitung DN/ID 150.
Rohr aus Kunststoff.
Prüfung von Haltungslängen von 3 m.
Prüfung mit Wasser gem. DIN 1610
Prüfung des RW-Kanals
Menge: 3,000 m

**02.06.16 Straßenablauf einbauen mit Erdarb. Schaft Form 5b Aufl. C 8/10,10cm T ü. 1,25-1,75 m Homogenb.,verf.**
StL-Nr. 22411051701001240
Straßenablauf aus Betonfertigteilen einbauen. Fugen mit
Mörtel M20 dichten und glattstreichen. Aufsatz wird gesondert vergütet. Erdarbeiten ausführen.
Schaft Form 5b (295 mm hoch).
Auflager aus Beton C 8/10, 10 cm dick, herstellen.
Aushubtiefe ab OK Straßenablauf über 1,25 bis 1,75 m.
Homogenbereich nach Unterlagen des AG. Aushub seitlich
lagern und zum Verfüllen verwenden. Überschüssigen Aushub nach Wahl des AN verwerten.
Menge: 1,000 St

**02.06.17 Formstück einbauen (Zul.) Abzweig DN 150 Kunststoff-Rohr**
StL-Nr. 224110369020400
Formstück in Rohrleitung einbauen. Vergütet wird der
Mehraufwand für den Einbau des Formstückes gegenüber
der bis zur Innenfläche der Sammelrohrleitung durchgemessenen Rohrleitung.
Formstück = Abzweig, Anschlussrohr DN/ID 150.
Rohr aus Kunststoff.
Menge: 1,000 St

**02.06.18 Aufsatz f. Straßenablauf aufsetzen 300x500, D,34,5mm dämpf.Einlage Höhe planmäßig**
StL-Nr. 22411052303091010
Aufsatz für Straßenablauf aufsetzen.
Klasse D 400, 300x500, mit Schlitzweite 34,5 mm.
Aufsatz 'muldenformig'
Dämpfende Einlage.
Aufsatz auf planmäßige Höhe setzen.
Menge: 1,000 St

**02.06.19 Geotextil für Rigolenversickerung liefern und einbauen**
Liefern und einbauen eines wasserdurchlässigen,
verrottungsfesten Geotextils zur Umhüllung der
Rigolenversickerung.

Das Geotextil dient als Filter- und Trennlage zwischen
anstehendem Boden und Rigolenfüllmaterial bzw.
Rigolenkörper und verhindert das Eindringen von
Feinanteilen
bei gleichzeitiger Sicherstellung der
Versickerungsfähigkeit.

Vollständige Ummantelung der Rigole inkl.
Überlappungen >=
30 cm

Beschädigungsfreier Einbau, faltenfrei verlegt

Überlappungen gegen Verschieben sichern

Zuschneiden und Anpassen an die Geometrie der Rigole
Flächengewicht 250 g/m2
Menge: 62,000 m²

### Titel 03 Bushaltestelle und Gehweg

#### Bereich 03.01 Erdbau

**03.01.1 Oberboden liefern und andecken Abrechng.Auftrag**
StL-Nr. 2241061609091
Oberboden liefern und profilgerecht andecken.
Andeckung 'in Böschung und Mulden'
Dicke der Andeckung '10 cm'
Abrechnung nach Auftragsprofilen.
Menge: 5,000 m3

**03.01.2 Baustoff liefern und einbauen Abrechng. Auftrag**
StL-Nr. 224106243909001
Geeigneten Baustoff liefern, in Auftragsbereichen profilgerecht einbauen und verdichten.
Baustoff 'standfester grobkörniger Boden'
Einbaustelle 'unterhalb des Oberbodens im
Bankettbereich'
Abrechnung nach Auftragsprofilen.
Menge: 10,000 m3

**03.01.3 Rasenansaat mit RSM herstellen Feinplanum herst. Menge 15 g/m2 RSM 7.1.1**
StL-Nr. 221107202092310
Rasenansaat mit RSM herstellen. Saatgut ohne Entmischung ausbringen, einarbeiten und andrücken.
Fläche 'Mulde'
Feinplanum herstellen.
Saatgutmenge = 15 g/m2.
Regelsaatgutmischung (RSM) 7.1.1 Landschaftsrasen -
Standard ohne Kräuter.
Menge: 8,000 m2

**03.01.4 Mulde herstellen gewachsener Boden Boden Verwert. AN**
StL-Nr. 22410651329990100
Mulde nach Unterlagen des AG herstellen.
In gewachsenem Boden. Homogenbereiche nach Unterlagen
des AG.
Mulde 'entlang des Wartebereichs'
Muldenbreite '1,00 m'
Tiefe '0,30 m'
Boden bzw. Fels nach Wahl des AN verwerten.
Menge: 8,000 m

#### Bereich 03.02 Schichten ohne Bindemittel

**03.02.1 Schottertragschicht herstellen Gehu.Radw. o.F. 0/45 URA+Einbaudoku Dicke 15 cm**
StL-Nr. 22411232052190100
Schottertragschicht herstellen.
In Verkehrsflächen für Geh- und Radwege, ohne
Fertiger.
Baustoffgemisch 0/45.
Umweltrelevante Anforderungen beim Einsatz von Baustoffgemischen einschließlich Einbaudokumentation nach
Unterlagen des AG. Einbaudokumentation übergeben.
Verdichtungsgrad/Verformungsmodul 'EV2=100 MPa'
Einbaudicke = 15 cm.
Menge: 32,000 m2

**03.02.2 Frostschutzschicht herstellen 0/32 URA+Einbaudoku Abrechng. Auftrag**
StL-Nr. 22411221090051091
Frostschutzschicht herstellen.
In Verkehrsflächen 'Gehweg und Wartebereich'
Baustoffgemisch 0/32.
Umweltrelevante Anforderungen beim Einsatz von Baustoffgemischen einschließlich Einbaudokumentation nach
Unterlagen des AG. Einbaudokumentation übergeben.
Einbaudicke '13 cm'
Abrechnung nach Auftragsprofilen.
Menge: 5,000 m3

**03.02.3 Bankett profilgerecht herstellen Neben Geh-Radweg URA+Einbaudoku**
StL-Nr. 22411270729199990
Bankett gemäß ZTV E-StB profilgerecht herstellen.
Neben Verkehrsfläche Geh- und Radweg.
Baustoff 'Oberboden'
Umweltrelevante Anforderungen beim Einsatz von Baustoffgemischen einschließlich Einbaudokumentation nach
Unterlagen des AG. Einbaudokumentation übergeben.
Breite '50 cm'
Einbaudicke '10 cm'
Querneigung '12 % am tieferliegenden Rand und am
höherliegenden Rand 6 %'
Einbau '1 cm tiefer als Randeinfassung aus Naturstein'
Menge: 20,000 m

#### Bereich 03.03 Pflaster, Borde, Einfassungen

**03.03.1 Fundamentgraben herstellen SoB F-Breite ü50-70cm Tiefe ü. 20-30 cm ü. Aush. Verw. AN**
StL-Nr. 2231153061331
Fundamentgraben für Einfassung, Streifen, Rinnen herstellen. Vorhandene Schichten profilgerecht lösen und
seitlich lagern. Arbeitsraum nach Setzen der Borde bzw.
Herstellen der Einfassung, Streifen, Rinnen verfüllen
und verdichten.
Vorhandene Schicht = Schicht ohne Bindemittel.
Fundamentbreite über 50 bis 70 cm.
Grabentiefe über 20 bis 30 cm.
Überschüssigen Aushub nach Wahl des AN verwerten.
Menge: 16,000 m

**03.03.2 Fundamentgraben herstellen SoB F-Breite bis 30cm Tiefe ü. 20-30 cm ü. Aush. Verw. AN**
StL-Nr. 2231153061131
Fundamentgraben für Einfassung, Streifen, Rinnen herstellen. Vorhandene Schichten profilgerecht lösen und
seitlich lagern. Arbeitsraum nach Setzen der Borde bzw.
Herstellen der Einfassung, Streifen, Rinnen verfüllen
und verdichten.
Vorhandene Schicht = Schicht ohne Bindemittel.
Fundamentbreite bis 30 cm.
Grabentiefe über 20 bis 30 cm.
Überschüssigen Aushub nach Wahl des AN verwerten.
Menge: 20,000 m

**03.03.3 Pflasterd. aus Betonsteinen herst. Fase Unt. AG SZ22/LA25 Bett.0/4 30 v. H. Fuge 0/4 Läuferverband**
StL-Nr. 22311510190922111
Pflasterdecke mit Pflastersteinen aus Beton mit Vorsatzbeton herstellen.
Oberfläche der Pflastersteine, Trassierung der Pflasterdecke und Verlegung der Pflastersteine in Kurvenbereichen nach Unterlagen des AG.
In Flächen 'Wartebereich'
Format für Rastermaß '150/100/80 mm Tegula
Pflaster antik, Farbe: schiefer-beige nuanciert'
Fase nach Unterlagen des AG.
Baustoffgemisch für Bettung und Fugen Kategorie
SZ22/LA25.
Bettung aus Baustoffgemisch 0/4, Anteil an Körnung unter 2 mm max. 30 Massenprozent, E CS35, C 90/3.
Fuge mit Baustoffgemisch 0/4, GU, F, E CS35, C 90/3,
Fugenmaterial einarbeiten und einschlämmen, Fugenschluss durch Einfegen und Einschlämmen herstellen.
Steine im Läuferverband verlegen.
Menge: 20,000 m2

**03.03.4 Pflasterd. aus Betonsteinen herst. Fase Unt. AG SZ22/LA25 Bett.0/4 30 v. H. Fuge 0/4 Läuferverband**
StL-Nr. 22311510190922111
Pflasterdecke mit Pflastersteinen aus Beton mit Vorsatzbeton herstellen.
Oberfläche der Pflastersteine, Trassierung der Pflasterdecke und Verlegung der Pflastersteine in Kurvenbereichen nach Unterlagen des AG.
In Flächen 'Wartebereich'
Format für Rastermaß '150/100/80 mm Tegula
Pflaster antik, Farbe: anthrazit'
Fase nach Unterlagen des AG.
Baustoffgemisch für Bettung und Fugen Kategorie
SZ22/LA25.
Bettung aus Baustoffgemisch 0/4, Anteil an Körnung unter 2 mm max. 30 Massenprozent, E CS35, C 90/3.
Fuge mit Baustoffgemisch 0/4, GU, F, E CS35, C 90/3,
Fugenmaterial einarbeiten und einschlämmen, Fugenschluss durch Einfegen und Einschlämmen herstellen.
Steine im Läuferverband verlegen.
Menge: 10,000 m2

**03.03.5 Pflastersteine zuarbeiten**
StL-Nr. 2231151950999
Pflastersteine auf Passmaß trennen und Pflastersteine
an Kanten und Einfassungen oder an Aussparungen und
Einbauten über 1,00 m2 Einzelgröße zuarbeiten, nassschneiden oder behauen.
Das Zuarbeiten, Nassschneiden oder Behauen der Pflastersteine an Aussparungen und Einbauten bis zu 1,00 m2
Einzelgröße wird gesondert vergütet.
Art 'Tegula Pflaster'
Dicke '80 mm'
Menge: 30,000 m

**03.03.6 Pflasterd. a. Betonst. d. AG herst. Rad- und Gehwege Flächen ü. 2-10m2 Pflaster gelagert St.100/200/80 SZ22/LA25 Bett.0/4 30 v. H. Fuge 0/4 Fischgrätverband**
StL-Nr. 22311511142142113
Pflasterdecke aus Betonsteinen des AG herstellen.
In Verkehrsflächen für Rad- und Gehwege.
Einzelflächen über 2,00 bis 10,00 m2.
Pflastersteine gelagert innerhalb der Baustelle aufnehmen und fördern.
Format für Rastermaß = 100/200/80 mm.
Baustoffgemisch für Bettung und Fugen Kategorie
SZ22/LA25.
Bettung aus Baustoffgemisch 0/4, Anteil an Körnung unter 2 mm max. 30 Massenprozent, E CS35, C 90/3.
Fuge mit Baustoffgemisch 0/4, GU, F, E CS35, C 90/3,
Fugenmaterial einarbeiten und einschlämmen, Fugenschluss durch Einfegen und Einschlämmen herstellen.
Steine im Fischgrätverband verlegen.
Menge: 8,000 m2

**03.03.7 Blindenleitplatte mit 6 Rippen, Beton inkl. Bettung liefern und verlegen**
Rippenplatte mit 6 Rippen,
Abstand der Rippenscheitel: 50 mm, Stegbreite 10 mm
300 x 300 mm (298 x 298 x 80 mm)

Farben zur Auswahl: titanweiß098
liefern und talbündig zum angrenzenden Oberflächenbelag
einbauen
Menge: 6,000 m²

**03.03.8 Bordstein aus Beton setzen gerader Stein**
StL-Nr. 22311531199000199
Bordstein aus Beton setzen. Breite der Rückenstütze
mind. 15 cm.
Bordstein 'Rasenkante 5/25 cm'
Gerader Stein.
Rückenstütze 'Rückenstütze bis 10 cm unter
Oberkante Bordstein. Beton
mit einer Druckfestigkeit (Einzelwert) am Bohrkern von
mind. 16 MPa.'
Fundamentbeton '15 cm Rückenstütze und 20 cm
Fundament C16/20'
Menge: 6,000 m

**03.03.9 Streifen aus Pfl.st. a. Nst. herst. Randeinfassung St. 100/100/100 Granit Fuge Typ A**
StL-Nr. 22311541115199910
Streifen aus Pflastersteinen aus Naturstein herstellen.
Ein mehrzeiliger Streifen ist mit beidseitigen Schnurkanten herzustellen.
Streifen als Randeinfassung.
Format für Rastermaß des Pflastersteins = 100/100/100
mm.
Pflasterstein aus Granit.
Breite '10 cm'
Rückenstütze 'Rückenstütze bis 10 cm unter
Oberkante Bordstein. Beton
mit einer Druckfestigkeit (Einzelwert) am Bohrkern von
mind. 16 MPa.'
Fundamentbeton '15 cm Rückenstütze und 20 cm
Fundament C16/20'
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 20,000 m

**03.03.10 Kasseler Sonderbordstein Übergangsstein 7.18 liefern und einbauen**
Kasseler Sonderbordstein Übergangsstein 7.18,
Absenkung von
18 cm auf 12 cm (100x43,5x18-12 cm) liefern und
einbauen.
Farbe Vorsatzbeton: weiß
Fundamentgraben herstellen. Sonderbord einbauen mit
Fundament C20/25, Sohle 20 cm Rückenstütze 15 cm.
Fugenband in Stoßfuge einlegen.
Menge: 2,000 m

**03.03.11 Kasseler Sonderbordstein Grundtyp 1.18 liefern und einbauen**
Kasseler Sonderbordstein Grundtyp 1.18, 100x43,5x33,4
cm
liefern und einbauen.
Farbe Vorsatzbeton: weiß
Fundamentgraben herstellen. Sonderbord einbauen mit
Fundament C12/15, Sohle20 cm Rückenstütze 15 cm.
Fugenband in Stoßfuge einlegen.
Menge: 14,000 m

**03.03.12 Bewegungsf. in Str. u. Ri. herst. Fuge in Streifen Breite ü. 20-30cm verf. Pflasterfm.**
StL-Nr. 2231155111201
Bewegungsfuge in Streifen und Rinnen herstellen. Fugenbreite 8 mm bis 15 mm.
Fuge in Streifen.
Streifen-/Rinnenbreite über 20 bis 30 cm.
Verfüllen mit Pflasterfugenmasse. Unterfüllung mit Band
aus PU-Kautschuk mit Shore A-Härte (ShA) 50 +/-10, nach
DIN ISO 7619-1:2012-02.
Menge: 2,000 St

#### Bereich 03.04 Ausstattung

**03.04.1 Verkehrssch./Wegweiser des AG anbr. Größe bis 1,1 m2 flache Ausführung Befest. Teil AN St.-Schelle Pl. I UK Schild ab 2 m Sch.lag.i. Baust.**
StL-Nr. 22113012611010122
Verkehrsschild bzw. Wegweiser des AG anbringen.
Schildgröße bis 1,1 m2.
Schild = flache Ausführung.
Befestigungsteile liefert AN.
Befestigung mit Stahl-Rohrschellen, feuerverzinkt, nach
IVZ Norm, Standardplan I. Verschraubung aus nicht rostendem Stahl mind. der Stahlsorte A 2.
Anbringung neben der Fahrbahn. Unterkante des Schildes
ab 2,00 m über der Verkehrsfläche.
Verkehrsschild lagert innerhalb der Baustelle. Verkehrsschild säubern.
Menge: 1,000 St

**03.04.2 Rohrpfosten aufstellen Länge>2000-2500mm R.St. 76,1/2,0 mm Fundament vorh. Ortb.0,4/0,4/0,8 Aushub verwerten**
StL-Nr. 22113030232002720
Rohrpfosten mit Abdeckkappe für Verkehrsschild aufstellen einschl. anfallenden Aushubarbeiten. Stahlteile
feuerverzinkt. Umgebende Fläche entsprechend dem früheren Zustand herstellen.
Pfostenlänge = über 2000 mm bis 2500 mm.
Rohr = Stahl 76,1/2,0 mm.
Auf vorhandenem Fundament aufstellen.
Fundament aus Ortbeton  C 12/15 0,40/0,40, Tiefe 0,80 m
herstellen.
Aushub nach Wahl des AN verwerten.
Menge: 1,000 St

**03.04.3 Schaukasten des AG einbauen, einschlielich Fundament**
Schaukasten des AG einbauen, einschlielich Fundament
und
Erdarbeiten.
Boden nach Wahl des AN verwerten
Menge: 1,000 St

USt %: 19,00
